# Gemeinschafts Grundschule Heinsberg
Angebotsaufforderung (GAEB DA XML 3.2, DA83)
Projekt: GGH
Beschreibung:
Neubau Grundschule Grebben
Karl-Arnold-Straße 57
52525 Heinsberg
Währung: EUR
Auftraggeber: Stadt Heinsberg, Apfelstraße 60, 52525 Heinsberg, Deutschland
Erstellt mit: SOFTTECH GmbH / GXML Toolbox V3.3 R20230503, AVANTI pro 2025, 22.06.2026

## 09 Klinkerarbeiten / Fertigteil-Fassade
Datum: 30.07.2025

*Hinweis: Allgemeine Technische Vertragsbedingungen (ATV)*
Allgemeine Technische Vertragsbedingungen (ATV)

Maßnahmenbeschreibung:

Zur genauen Beschreibung der Maßnahme siehe auch die unten angefügte Projektbeschreibung.

Nachfolgende Angaben und Hinweise sind bei der Kalkulation zu berücksichtigen:

Abkürzungen:
AN = Auftragnehmer
AG = Auftraggeber

Allgemeine Regelungen für Bauarbeiten jeder Art DIN 18299 VOB/C

0.1 Angaben zur Baustelle

0.1.1
Lage der Baustelle, Umgebungsbedingungen, Zufahrtsmöglichkeiten und Beschaffenheit der Zufahrt sowie etwaige Einschränkungen bei ihrer Benutzung:
Es wird empfohlen die Örtlichkeiten vor der Angebotsabgabe zu besichtigen.

0.1.2
Besondere Belastungen aus Immissionen sowie besondere klimatische oder betriebliche Bedingungen:
Sind bei dieser Baumaßnahme nicht zu erwarten.

0.1.3
Die Einzelheiten zur geplanten Ausführung der Gebäude sind der nachfolgenden Leistungsbeschreibung, den Planunterlagen, Gutachten und sonstigen Objekt- und Fachplanungen zu entnehmen.

0.1.4
Verkehrsverhältnisse auf der Baustelle, insbesondere Verkehrsbeschränkungen:
Der AN darf für das An- und Abfahren der Baustelle nur die dafür freigegebenen Straßen und Wege benutzen. Durch den AN verursachte Verunreinigungen außerhalb des Baufeldes sind am Ende des Arbeitstages und wenn nötig auch mehrmals am Tag auf Kosten des AN zu beseitigen.

0.1.5
Für den Verkehr freizuhaltende Flächen:
Das Parken der Firmenfahrzeuge sowie der Privat-PKWs der Firmenbeschäftigten wird nur auf freigegebenen Flächen sowie innerhalb des Baufeldes gestattet.
Widerrechtlich abgestellte Fahrzeuge werden für den AN gebührenpflichtig entfernt.

0.1.6
Art, Lage, Maße und Nutzbarkeit von Transporteinrichtungen und
Transportwegen, z. B. Montageöffnungen:
Keine besonderen Vorgaben des AG.
Die UVV müssen eingehalten werden.

0.1.7
Lage, Art, Anschlusswert und Bedingungen für das Überlassen von Anschlüssen für Wasser, Energie und Abwasser:
Baustrom und Bauwasser sind auf dem Baufeld vorhanden.
Transport der Medien von den Übergabe- bis zu den Verbraucherstellen auf dem Baufeld sind vom AN zu veranlassen.
Die Verbrauchskosten für Wasser und Strom werden mit dem AN über eine Umlage abgerechnet.

0.1.8
Lage und Ausmaß der dem Auftragnehmer für die Ausführung seiner Leistungen zur Benutzung oder Mitbenutzung überlassenen Flächen und Räume:

Flächen:
Aufstellen von Lager- und Aufstellflächen im Freien für Container, Material etc. nur in Abstimmung mit dem AG bzw. auf dem Baufeld. Die Lage und Größen sind durch den AN zu ermitteln. Dabei sind maximale Ausdehnungen der Bauflächen und Baugruben gemäß beigefügten Planunterlagen zu berücksichtigen.
Notwendige Befestigungen, Aufschüttungen etc. sind wieder zurückzubauen und die Flächen wieder in den Zustand wie vor Beginn der Maßnahme zurückzuführen.
Aufenthaltsräume für die Mitarbeiter des AN können vom AG nicht zur Verfügung gestellt werden. Der AN hat hierfür im Rahmen seiner Baustelleneinrichtung eigene Container zu stellen.
Begleitheizungen für Wintermonate und deren Sicherung ist Sache des AN.
Das Gelände ist nach der täglichen Arbeit wieder zu verlassen.
Die Baustelle sowie die Arbeits- und Lagerplätze sind in einem ordentlichen und verkehrssicheren Zustand zu halten und täglich am Ende der Arbeitsschichten aufzuräumen.

0.1.9
Bodenverhältnisse, Baugrund und seine Tragfähigkeit,  Ergebnisse von Bodenuntersuchungen:
-nicht relevant-

0.1.10
Hydrologische Werte von Grundwasser und Gewässern. Art, Lage, Abfluss, Abflussvermögen und Hochwasserverhältnisse von Vorflutern, Ergebnisse von Wasseranalysen:
-nicht relevant-

0.1.11
Besondere umweltrechtliche Vorschriften:
Das geltende Kreislaufwirtschafts- und Abfallgesetz ist lückenlos zu erfüllen.
Landesabfallgesetze sowie Satzungen der öffentlich-rechtlichen Entsorgungsträger sind zu beachten. Verpackungs-, Restmaterialien und Baustellenabfälle sind gemäß der gesetzmäßig vorgeschriebenen Entsorgung zu beseitigen.

0.1.12
Besondere Vorgaben für die Entsorgung, z. B. besondere Beschränkungen für die Beseitigung von Abwasser und Abfall:
Bauschutt, Erdaushub, Abfall und Sonderabfall im Rahmen der im Leistungsverzeichnis beschriebenen Leistungen sind unter Beachtung der ATV DIN 18299 VOB/C und des Kreislaufwirtschafts- und Abfallgesetzes (KrW- /AbfG) zu behandeln.
Der entstehende Abfall darf nicht in vorhandene Müllbehältnisse eingebracht werden. Anfallender Bauschutt und Müll ist getrennt, in vom AN zu stellenden Containern, täglich zu sammeln und zu entsorgen.
Schuttablagerungen auf der Baustelle sind unzulässig.
Die Kosten der Entsorgung und Beseitigung von Bauschutt, Müll und Verunreinigungen sind entsprechend einzukalkulieren.

0.1.13 Schutzgebiete oder Schutzzeiten im Bereich der Baustelle, z. B. wegen Forderungen des Gewässer-, Boden-, Natur-, Landschafts- oder Immissionsschutzes; vorliegende Fachgutachten oder dergleichen:
Die Anforderungen des §22 BImschG, sowie die Richtwerte der AVV Baulärm sind einzuhalten.

0.1.14
Art und Umfang des Schutzes von Bäumen, Pflanzenbeständen, Vegetationsflächen, Verkehrsflächen, Bauteilen, Bauwerken, Grenzsteinen und dergleichen im Bereich der Baustelle:
Verunreinigungen oder Beschädigungen von Verkehrsanlagen und Gebäuden während der Bauphase müssen durch den Verursacher sofort gemeldet, gereinigt, beseitigt bzw. instandgesetzt werden.
Öffentliche Straßen sind -sofern sie verunreinigt wurden- durch den AN laufend täglich zu reinigen.

0.1.15
Art und Umfang der Regelung und Sicherung des öffentlichen Verkehrs:
-entfällt-

0.1.16
Im, Bereich der Baustelle vorhandener Anlagen, insbesondere Abwasser- und Versorgungsleitungen:
-entfällt-

0.1.17
Bekannte oder vermutete Hindernisse im Bereich der Baustelle:
Nicht bekannt.

0.1.18
-entfällt-

0.1.19
Gemäß der Baustellenverordnung getroffene Maßnahmen
Zur Vorankündigung der Baumaßnahme:
Für die Erstellung der Vorankündigung und Aufstellung des Sicherheits- und Gesundheitsplans (SiGe-Plans) durch den AG hat im Falle der Auftragserteilung der AN dem AG auf der Basis der Vertragsbedingungen unverzüglich eine Liste mit folgenden Angaben vorzulegen.
Die sich hieraus ergebenden Aufwendungen des AN werden nicht gesondert vergütet.
(1) Für die Leistungen, die gem. Vertragsbedingungen im eigenen Betrieb ausgeführt werden:
- Benennung der Leistungen
- Anzahl des zum Einsatz kommenden Personales (Beschäftigten)
(2) Für die Leistungen, die gem. den Vertragsbedingungen von Nachunternehmern ausgeführt werden:
- Namen und Anschriften der Nachunternehmer
- Benennung der Leistungen
- Anzahl des zum Einsatz kommenden Personals (Beschäftigten)
- Mitgliedsnummer der Berufsgenossenschaft des Nachunternehmers
(3) - Name und Anschrift mit Telefonnummer des Bauleiters
- Name und Anschrift mit Telefonnummer des Sicherheitsverantwortlichen
- Name und Anschrift mit Telefonnummer der Ersthelfer
(4) - Gefährdungs- und Belastungsanalyse der einzelnen Gewerke
(5) Verbindlicher Bauablaufplan aus dem die einzelnen Arbeitsschritte und ggf. Bauabschnitte erkennbar werden. Dieser Bauablaufplan kann auch gleichzeitig Bauzeitenplan gem. dieser Vorbemerkungen sein.

Der SiGe-Plan wird dem AN vom AG übergeben und vom AN gut sichtbar auf der Baustelle ausgehängt.

Zum Sicherheits- und Gesundheitsplan:
Der Sicherheits- und Gesundheitsplan weist die bei der betreffenden Baustelle anzuwendenden Arbeitsschutzbestimmungen aus und enthält die für besonders gefährliche Arbeiten zutreffenden besonderen Maßnahmen. Erforderlichenfalls sind bei der Erstellung des Plans betriebliche Tätigkeiten auf dem Gelände zu berücksichtigen. Soweit es sich bei den zutreffenden Maßnahmen um die Einhaltung der allgemeinen Schutz- und Sicherheitsmaßnahmen handelt (Nebenleistungen nach DIN 18299 Ziff. 4.1.4), erfolgt hierfür keine besondere Vergütung.

Zur Bestellung des Sicherheits- und Gesundheitskoordinators:
Die laut den einschlägigen Bestimmungen dem AN obliegenden Verpflichtungen bzgl. der Einhaltungen der Sicherheits- und Gesundheitsmaßnahmen, bleiben von der Einschaltung des SiGe- Beauftragten seitens des AG unberührt. Der Sicherheits- und Gesundheits-Koordinator ist im Allgemeinen auf der Baustelle nicht weisungsbefugt. Im Sinne der Zielsetzung der Baustellenverordnung, einer Vermeidung der Gefährdung aller auf der Baustelle beschäftigten Personen bzw. aller für die Baumaßnahme arbeitenden Personen und Dritte, wird jedoch ein kooperatives Verhalten der Vertragspartner gewünscht und erwartet.

Dokumentationen:
Gem. BGV A1 "Grundsätze der Prävention", hat der Unternehmer die Arbeitsbedingungen seiner Mitarbeiter zu beurteilen und entsprechende Maßnahmen zur Verringerung oder Ausschaltung des Gefährdungspotentials zu planen.
Sowohl die Gefährdungsbeurteilung, als auch die Maßnahmenplanung sind entsprechend zu dokumentieren. Die Dokumentationen sind dem SiGe-Koordinator vor Baubeginn zur Kenntnis zu geben.
Die zum Zeitpunkt der Bauausführung geltenden Regeln und Vorschriften bezüglich der Corona-Schutzmaßnahmen sind zu berücksichtigen und einzuhalten.
Alle weiteren, gem. BGV A1 erforderlichen Dokumentationen sind dem SiGe-Koordinator auf Verlangen vorzulegen.
Vor Baubeginn sind dem SiGe-Koordinator folgende Informationen zu liefern:
Auflistung aller an der Baumaßnahme tätigen Unternehmer (auch Nachunternehmer) einschl. Benennung der entsprechenden Berufsgenossenschaft und Mitgliedsnummer.
Benennung der Verantwortlichen (Bauleiter, Polier etc.) aller beteiligten Unternehmer auf der Baustelle einschl. Telefonnummern.
Benennung der Sicherheitsverantwortlichen aller beteiligten Unternehmer auf der Baustelle einschl. Telefonnummern.
Benennung der Ersthelfer aller beteiligten Unternehmer auf der Baustelle einschl. Telefonnummer.

0.1.20
Besondere Anordnungen, Vorschriften und Maßnahmen der Eigentümer (oder der anderen Weisungsberechtigten) von Leitungen, Kabeln, Dränen, Kanälen, Straßen, Wegen, Gewässern, Gleisen, Zäunen und dergleichen im Bereich der Baustelle:
-entfällt-

0.1.21
Art und Umfang von Schadstoffbelastungen, z. B. des Bodens, der Gewässer, der Luft, der Stoffe und Bauteile; vorliegende Fachgutachten oder dergleichen:
Die Baugrunderkundung ist als Anlage beigefügt.

0.1.22
Art und Zeit der vom Auftraggeber veranlassten Vorarbeiten:
- entfällt -

0.1.23
Arbeiten anderer Unternehmer auf der Baustelle:
Die Koordination der Nachunternehmer obliegt dem AN.

0.2 Angaben zur Ausführung

Termine:
Es gelten die in den Vergabeunterlagen genannten Ausführungstermine.
Die Termine sind unmittelbar nach Auftragserteilung seitens des AN im Rahmen der vertraglichen Leistungen zu detaillieren und dem AG vor Beginn der Arbeiten zur Prüfung und Genehmigung schriftlich vorzulegen.

Arbeitszeiten:
Montag bis Freitag: 7.00 bis 18.00Uhr
bzw. nach Abstimmung mit dem AG
Samstag: nur nach Vereinbarung

Personal:
Es muss seitens des AN während der gesamten Projektbearbeitungszeit ein verantwortlicher Projektleiter/Bauleiter als Ansprechpartner für den AG in der Planungs- und Ausführungsphase vorhanden sein, der der deutschen Sprache in Wort und Schrift mächtig ist. Vertreter der Projektleitung sind nach Auftragserteilung zu benennen.
Von jedem Nachunternehmen ist ein Fachbauleiter / Vorarbeiter zu benennen, der der deutschen Sprache in Wort und Schrift mächtig ist. Bauleiter und Fachbauleiter müssen sich unmissverständlich mit dem Baustellenpersonal verständigen können.

Anlagen zum Leistungsverzeichnis:
Der AN erhält die dieser Leistungsbeschreibung beigefügten Planungen sowie Leitdetails und sonstige Unterlagen als Grundlage für seine Angebotsbearbeitung gemäß dem beigefügten Dokumenten-/ Planverzeichnis.

Dem AN werden die Planunterlagen für die Ausführung seiner Leistungen digitalisiert als PDF-, dxf/dwg-Dateien zur Verfügung gestellt.

Zusätzliche Papierexemplare können nach Auftragsvergabe vom AN gegen Kostenerstattung beim AG angefordert werden.

0.2.1
Vorgesehene Arbeitsabschnitte, Arbeitsunterbrechungen und Arbeitsbeschränkungen nach Art, Ort und Zeit sowie Abhängigkeit von Leistungen anderer:
-entfällt-

0.2.2
Besondere Erschwernisse während der Ausführung, z. B. Arbeiten in Räumen, in denen der Betrieb weiterläuft, Arbeiten im Bereich von Verkehrswegen oder bei außergewöhnlichen äußeren Einflüssen:
Die benachbarten Gebäuden sind während der gesamten Zeit der Baumaßnahme in Benutzung. Die Ausführung der Leistungen ist deshalb so zu organisieren und auszuführen, dass unnötige Lärmbelästigungen vermieden werden.
Grundsätzlich sollen Arbeitsverfahren und Arbeitsgeräte verwendet werden, die eine Lärmimmission auf das zulässige Maß nach AVV-Baulärm beschränken.  Lärmverursachende und/ oder Erschütterungen auslösende Arbeiten sind zeitlich vom AN mit der örtlichen Objektüberwachung abzustimmen.

0.2.3
Vorgaben, die sich aus dem SiGe-Plan gemäß Baustellenverordnung ergeben:
Siehe Hinweis -SiGeKo-

0.2.4
Art und Umfang von Leistungen zur Unfallverhütung und zum Gesundheitsschutz für Mitarbeiter und anderer Unternehmer:
Gemäß Anforderungen des SiGe-Koordinator und der allgemeinen Unfallverhütungsvorschriften und der Vorschriften der BG-Bau.

0.2.5
Besondere Anforderungen für Arbeiten in kontaminierten Bereichen:
-entfällt-

0.2.6
Besondere Anforderungen an die Baustelleneinrichtung und Entsorgungseinrichtungen:
-entfällt-

0.2.7
Besondere Anforderungen an das Auf- und Abbauen sowie Vorhalten von Gerüsten:
Das Gebäude ist zum Zeitpunkt der Leistungserbringung bauseitig eingerüstet.

0.2.8
Mitbenutzung fremder Gerüste, Hebezeuge, Aufzüge, Aufenthalts- und Lagerräume, Einrichtung und dergleichen durch den Auftragnehmer:
- nicht vorgesehen -

0.2.9
Wie lange, für welche Arbeiten und gegebenenfalls für welche Beanspruchung der Auftragnehmer Gerüste, Hebezeuge, Aufzüge, Aufenthalts- und Lagerräume, Einrichtungen und dergleichen für andere Unternehmer vorzuhalten hat:
- entfällt -

0.2.10
Verwendung oder Mitverwendung von wiederaufbereiteten (Recycling-)Stoffen.
Die Anforderungen an wiederaufbereitetete (Recycling-) Stoffe sind zu beachten. Der Einbau ist vom AG zu genehmigen.

0.2.11
Anforderungen an wiederaufbereitete (Recycling-) Stoffe und an nicht genormte Stoffe und Bauteile:
Nicht genormte Stoffe und Bauteile sind für die Verarbeitung ausgeschlossen.

0.2.12
Besondere Anforderungen auf Art, Güte und Umweltverträglichkeit der Stoffe und Bauteile:
-entfällt-

0.2.13
Art und Umfang der vom Auftraggeber verlangten Eignungs- und Gütenachweise.
Eignungsnachweis:
Für Montage- und Fertigteilbau von Stahl-, Stahlbeton- oder Leichtbauteilen, Nachweis des von der Landesregierung geforderten Überwachungszeichens.
Güteüberwachung:
Eigenüberwachung durch werkseitige Fertigungskontrolle und Fremdüberwachung sind nachzuweisen.
Es werden grundsätzlich nur Materialien zugelassen, für die ein entsprechender Verwendbarkeitsnachweis vorliegt.
Der AN hat dem AG den Nachweis der Überwachung (Güteüberwachung) der zu liefernden Stoffe und Bauteile entsprechend den DIN Normen zu erbringen.
Diese Forderung gilt für alle nicht genormten Stoffe und Bauteile als erfüllt, wenn ein gültiges Prüfzeugnis / Prüfzeichen einer anerkannten Prüfstelle vorliegt.
Die Kosten einer Baustoffprüfung, die zum Nachweis der Güteeignung und Zusammensetzung der vom AN gelieferten Stoffe durchzuführen sind, trägt der AN.

Baukörper Statik:
Liegt vor.

Materialkataster:
Insbesondere sind folgende Materialien zu dokumentieren:
- Alle Dämmstoffe
- Produkte zur Belegung von Oberflächen in großflächiger Anwendung, der Oberflächen von Wänden, Fußböden, Decken oder Dächern
- vor Ort verarbeitete Beschichtungen, Imprägnierungen, Kleber oder Schutzmittel zur Belegung von Oberflächen in großflächiger Anwendung (>20%) in den Oberflächen von Wänden, Fußböden, Decken oder Dächern, die PU, Epoxidharz oder Bitumen enthalten

0.2.14
Unter welchen Bedingungen auf der Baustelle gewonnene Stoffe verwendet werden dürfen bzw. müssen oder einer anderen Verwertung zuzuführen sind:
- entfällt -

0.2.15
Art, Zusammensetzung und Menge der aus dem Bereich des Auftraggebers zu entsorgenden Böden, Stoffe und Bauteile; Art der Verwertung bzw. bei Abfall die Entsorgungsanlage; Anforderungen an die Nachweise über Transporte, Entsorgung und die vom Auftraggeber zu tragenden Entsorgungskosten:
Die gesamte Bauausführung hat den Anforderungen des Kreislaufwirtschafts- und Abfallgesetz zu genügen. Ziel ist die Schonung der natürlichen Ressourcen, die Vermeidung von Abfällen, weitestgehender und möglichst hochwertiger, ordnungsgemäßer und schadloser Verwertung
unvermeidbarer Abfälle, sowie der umweltverträglichen Beseitigung von nicht verwertbaren Abfällen.
Nachunternehmer sind hierzu vertraglich zu verpflichten; bei Verstößen gilt das Verursacherprinzip. Die Baustoffabfälle sind sortenrein zu trennen.
Es ist insbesondere darauf zu achten, dass für Sonderabfälle die fachgerechte Entsorgung nachgewiesen wird, sowie Paletten und Umverpackungen an die Lieferanten zurückgegeben werden.
Verpackungsmaterialien:
Transport-, Um- und Verkaufspackungen sind gemäß §§ 4, 5 Abs. 3, 6 Abs. 2 der Verpackungsverordnung vom AN zu seinen Lasten zurückzunehmen und einer erneuten Verwendung zuzuführen.
Zuwiderhandlungen stellen eine Ordnungswidrigkeit im Sinne des § 18, Abs. 1 Nr. 11 AbfG in Verbindung mit § 12 Verpackungsverordnung dar und werden entsprechend den Bestimmungen des Gesetzes über Ordnungswidrigkeiten geahndet.

0.2.16
Art, Anzahl, Menge oder Masse der Stoffe und Bauteile, die vom Auftraggeber beigestellt werden, sowie Art, Ort (genaue Bezeichnung) und Zeit ihrer Übergabe:
- entfällt -

0.2.17
In welchem Umfang der Auftraggeber Abladen, Lagern und Transport von Stoffen und Bauteilen übernimmt oder dafür dem Auftragnehmer Geräte oder Arbeitskräfte zur Verfügung stellt:
- entfällt -

0.2.18
Leistungen für andere Unternehmer.
- entfällt -

0.2.19
Mitwirken beim Einstellen von Anlageteilen und bei der Inbetriebnahme von Anlagen im Zusammenwirken mit anderen Beteiligten, z. B. mit dem Auftragnehmer für die Gebäudeautomation:
-entfällt-

0.2.20
Benutzung von Teilen der Leistung vor der Abnahme:
-entfällt-

0.2.21
Übertragung der Wartung während der Dauer der Verjährungsfrist für die Gewährleistungsansprüche für maschinelle und elektrotechnische/elektronische Anlagen oder Teile davon, bei denen die Wartung Einfluss auf die Sicherheit und die Funktionsfähigkeit hat (vergleiche §13 Abs.4 Nr.2 VOB/B), durch einen besonderen Wartungsvertrag:
-entfällt-

0.2.22
Abrechnung nach bestimmten Zeichnungen oder Tabellen:
Bei pauschalierten Leistungsbereichen:
Die Abrechnung erfolgt nach Abschlagsrechnungen auf Basis eines zwischen dem AG und AN vereinbarten Zahlungsplan nach Projekt- und Bauablauf, in Abhängigkeit von Fristen und nach erfolgter Leistung.

Bei Einheitspreis- Leistungsbereichen
Die Abrechnung erfolgt nach gemeinsamem Aufmaß und Aufmaßzeichnungen zwischen AN und AG.

*Hinweis: Baubeschreibung*
Baubeschreibung

Das Schulgrundstück befindet sich in heterogener städtebaulicher Lage. Ein markanter Gehölzbestand, vor allem an der südlichen Peripherie des Grundstückes, erweckt den Eindruck einer Schule im Park. Das Baufeld ist eingeschränkt durch die vorhandene und erhaltenswerte Busvorfahrt, sowie durch die Lage des bestehenden Schulgebäudes. Das Bestandsgebäude kann erst nach dem Umzug in das neue Schulgebäude abgerissen werden.

Das zweiflügelige neue Schulgebäude platziert sich zwischen dem Bestandsgebäude, der Busvorfahrt und der Sporthalle. Durch die zwei versetzen Gebäudeflügel entstehen gefasste und räumlich definierte Bereiche für den Eingangsvorplatz und gartenseitig für den grünen Schulhof. Die Anordnung des Baukörpers sorgt für eine effektive Schallabschirmung des Schulbinnenbereiches zur Karl-Arnold-Straße und den nordöstlichen Gewerbegebieten. Der bemerkenswerte vorhandene Baumbestand wird durch die Neubaumaßnahme geschont und in die Ensemblegestaltung mit einbezogen. Eingangsbereich und der Ausgang zum Schulhof sind im Erdgeschoss eingerückt und somit überdacht.

Die zentralen Foyers im Erd- und Obergeschoss bilden die Schnittstellen der beiden Gebäudeflügel. Eine offene zweiläufige, gerade Treppe mit Zwischenpodest verbindet die Geschosse. In den Foyers befinden sich je Geschoss die 125 Garderobenspinde für die Schüler.

Der südöstliche Gebäudeflügel beherbergt 4 Jahrgangscluster, die auf je zwei Geschosse verteilt sind. Im Erdgeschoss befinden sich die 1. und 2. Jahrgangsstufe und im Obergeschoss die 3. und 4. Jahrgangsstufe. Die großzügige und zentral angeordnete Lernlandschaft lädt die Schüler mit verschiedenen Einrichtungsangeboten zum Aufenthalt ein. Die Klassenräume sind zur „Gemeinsamen Mitte“ den Lernlandschaften über die innenliegenden Fensterelemente und den Klassenraumtüren großzügig verglast. Das schafft eine natürliche Belichtung der Lernlandschaften. Die Bibliothek für die Schüler befindet sich im Foyer des Obergeschosses mit direktem Bezug zur Haupttreppe und dient als Bindeglied zwischen den Verwaltungsräumen und den Lernbereichen.

Im nordwestliche Gebäudeflügel sind im Erdgeschoss die abtrennbare Mensa, welche außerschulisch auch als Versammlungsstätte für maximal 350 Personen nutzbar ist, die Küche, Lager- und Technikräume, sowie die Sanitäranlagen verortet.
Die mobile Bühne ist im Lagerraum untergebracht und über eine Tür der Mensa zugeschaltet. Die Sanitäranlagen für das Forum können vom Gebäudeinneren und vom Schulhof aus benutzt werden. Die Anlieferungszone für die Küche befindet sich an der Grundstückszufahrt nahe der Karl-Arnold-Straße. Die Mensa mit der gesamten Infrastruktur kann durch einen separaten Außenzugang unabhängig vom restlichen Schulbetrieb z.B. durch Vereine oder für Feierlichkeiten genutzt werden.

Im 1. Obergeschoss befindet sich der Verwaltungs- und Lehrerbereich. Dieser ist räumlich von der restlichen Schule durch eine Glaswand vom Foyer abgetrennt. Das Sekretariat bildet das Bindeglied zwischen Foyer und Verwaltung. Ein dem Foyer und Bibliotheksbereich zugeordneter Kreativraum im Obergeschoss vervollständigt das Raumangebot als Musik -und Kunstraum.

Materialwahl und Konstruktionsweise, Tragwerkskonzept

Das 2-geschossige Gebäudetragwerk wird in Stahlbeton geplant. Die innenliegenden Flurwände werden in Sichtbeton hergestellt. Die vertikalen Lasten werden im Wesentlichen ohne Abfangkonstruktionen in die Gründungsbauteile eingeleitet. Sämtliche Treppenhäuser und Erschließungsschächte werden als gebäudeaussteifende Kerne in Massivbauweise geplant. Über die Deckenscheiben werden die Horizontallasten geschossweise in die Wandscheiben weitergeleitet. Der große Mensabereich kann ohne Unterzüge realisiert werden, die Geschossdecke wird über Rundstützen im EG und dem wandartigen Träger im OG abgefangen.

Fassade

Die Fassadenfläche besteht aus Ziegelverblendmauerwerk. Türen und Fenster sind überwiegend als Pfosten-Riegel-Konstruktionen geplant. Vor den Öffnungsflügeln sind Lochblechkassetten auf Abstand als Absturzsicherung vorgesehen. Die horizontalen Sichtbetonelemente kragen aus und betonen die Geschossigkeit der Baukörper. Der Sonnenschutz erfolgt über außenliegende Senkrechtmarkise aus textilem Polyestergewebe mit seitlicher, windfester Führung in Schienen.

Bauabschnitte

Die Umsetzung erfolgt in 2 Bauabschnitten. Der Neubau wird auf dem nördlichen Grundstücksteil erstellt. Während der Bauphase wird das südliche Grundstücksteil mit dem Bestandgebäude durch einen Bauzaun abgetrennt. Die Zugänge zur Bestandsschule und der Sporthalle sind frei zugänglich. Nach Fertigstellung des Neubaus erfolgt der Abriss des Bestandsgebäudes und die Ergänzung der südlichen Freiflächen.

Kennzahlen

BGF Bruttogeschossfläche: ca. 3.541m2
BRI Bruttorauminhalt: ca. 15.639m3

Betriebsbeschreibung

Die Grundschule ermöglicht die Unterrichtung und Betreuung von insgesamt bis zu 240 Schülerinnen und Schülern in den Jahrgangsstufen 1 bis 4 (Alter von etwa 6 bis 10 Jahren).
Die Schule plant den Einsatz von ca. 17 Lehrkräften, 1 Lehramtsanwärter, 1 Sozialpädagog. Fachkraft, 20 Pädagogische Mitarbeiter OGS, 1 Sekretärin, 4 Schulbegleiter, 2 Hausmeister und 2 Küchen-MA.
Für die außerschulische Nutzung des Forum mit anschließender Küche (Aula) als Versammlungsstätte wird die Besucherzahl auf 350 Personen begrenzt.

*Hinweis: Konstruktionsbeschreibung*
Aufgehende Bebauung
(Konstruktions- und Maßnahmenbeschreibung IBC)

Die tragende aufgehende Bebauung wird komplett in Massivbauweise geplant. Die Geschossdecken werden als Flachdecken ausgeführt und sowohl punktförmig als auch linienförmig gelagert. Die Decke über dem Obergeschoss wird mit einer Dicke von 25 cm ausgeführt, während die Decke über dem Erdgeschoss mit einer Dicke von 30 cm ausgeführt wird. Die Wände in den Geschossen haben eine Dicke von 24 cm.
Im Obergeschoss kommen runde Stützen mit einem Durchmesser von 35 cm zum Einsatz. Im Erdgeschoss werden die Fassadenstützen mit einem Durchmesser von 25 cm und die Innenstützen mit einem von 35 cm geplant.

Gründung
Das neu zu errichtende Gebäude besitzt kein Untergeschoss und wird oberhalb des abzubrechenden Gebäudes errichtet. Nach derzeitiger Planung wird die Gründung als flächige Bodenplatte mit einer Stärke von 40 cm ausgeführt. Aufgrund der schlechten Bodenverhältnisse ist unter dem Gebäude eine flächige Rüttelstopfverdichtung geplant.
Der Frostschutz ist durch bauliche Maßnahmen (z.B. Frostschürze) mit einer Gesamthöhe von 80 cm ab OK Gelände sicherzustellen.
Für weitere Unterbauten, notwendige Kiespolster unterhalb des abzubrechenden Gebäudes und ggf. erforderlichen Baugrundertüchtigungen wird an dieser Stelle auf das Bodengutachten verwiesen. Sämtliche Forderungen und Hinweise darin sind zu beachten.
Die Abnahme der Gründungssohle und Verifizierung des zul. Sohlwiderstandes muss vor Bauausführung durch den Bodengutachter erfolgen.

Treppen/Podeste
Die Treppenläufe in den Treppenhäusern werden als Fertigteile ausgebildet und über Tronsolen Schallschutztechnisch entkoppelt. Die Podeste werden über den Bodenaufbau entsprechend entkoppelt. Die Freitreppen im Eingangsbereich wird in Ortbeton hergestellt und monolithisch an die angrenzenden Geschossdecken angeschlossen.

Gebäudeaussteifung
Die Aussteifung des Gebäudes erfolgt über die horizontalen Deckenscheiben, die die Horizontallasten aus Wind, Schiefstellung und Erdbeben an die aussteifenden Treppenhäuser bzw. Wände weiterleiten. Die aussteifenden Wandscheiben stehen in jedem Geschoss übereinander und leiten die Lasten bis in die Bodenplatte.

Konstruktiver Brandschutz
Für den Brandschutz sind die Anforderungen nach DIN 4102, sowie der DIN EN 1992-1-2 (Stahlbeton) für die Brandschutzklasse R30 bzw. R60 einzuhalten.
Die Stützen sind gemäß DIN EN 1992-1-2 bzw. MLTB 02/06 Anl. 3.1/10 für den Brandfall bemessen. Die Bewehrung wurde dahingehend gegenüber der statisch erforderlichen Bewehrung ggf. erhöht.

*Hinweis: Standardbeschreibung*
STLB-Bau 2013-10
Soweit in der Leistungsbeschreibung auf Technische Spezifikationen, z. B. nationale Normen, mit denen Europäische Normen umgesetzt werden, europäische technische Zulassungen, gemeinsame technische Spezifikationen, internationale Normen, Bezug genommen wird, werden auch ohne den ausdrücklichen Zusatz: oder gleichwertig, immer gleichwertige Technische Spezifikationen in Bezug genommen.

*Hinweis: Standardbesch Abrechnungseinheiten*
STLB-Bau 2025-10
Im Leistungsverzeichnis können folgende Abrechnungseinheiten zur Anwendung kommen:
h = Stunde,
m = Meter,
m2 = Quadratmeter,
m3 = Kubikmeter,
St = Stück,
kg = Kilogramm,
t = Tonne,
mWo = Meter x Woche,
Std = Stück x Tag,
StMt = Stück x Monat.

*Hinweis: Ausführungsunterlagen*
Ausführungsunterlagen:

Dem AN werden nach Auftragserteilung unentgeltlich zur Verfügung gestellt:

Planunterlagen als PDF Datei.
Ausdrucke können gegen Kostenerstattung erstellt werden.

*Hinweis: Brandschutz*
Brandschutz:

Während der Bauzeit ist die Erreichbarkeit des Gebäudes für Fahrzeuge der Feuerwehr jederzeit zu gewährleisten. Rettungswege sind freizuhalten.
Die Flächen zum Aufstellen der Rettungsgeräte sind freizuhalten.
Bei der Durchführung von Schweiß- Löt- und Trennarbeiten sind besondere Vorsichtsmaßnahmen zu treffen. Derartige Heißarbeiten sind rechtzeitig bei der Bauleitung anzumelden.

*Hinweis: Immissionen*
Immissionen:

Die Bauarbeiten sind insbesondere unter Einsatz von dem Stand der Technik entsprechenden erschütterungsarmen Baumaschinen, Geräten und Abtragsverfahren durchzuführen.
(§22 BImSchG)

Die durch die Bauarbeiten verursachten Geräusche einschließlich Fahrzeugverkehr dürfen die in der Allgemeinen Verwaltungsvorschrift zum Schutz gegen Baulärm (AVV Baulärm) festgelegten gebietsbezogenen Immissionsrichtwerte nicht überschreiten. Außerdem dürfen Bauarbeiten, inklusive Fahrzeugverkehr, nur werktags zur Tageszeit von 7:00 bis 20:00 Uhr stattfinden.
(§§ 22, 24 BImSchG, §66 BImSchG i.V.m. der AVV Baulärm)

Die Staubentwicklung ist bei den Bauarbeiten sowie beim Verladen und Transport der Abfälle durch geeignete Maßnahmen (z.B. ausreichendes Benetzen mit Wasser und/ oder Abdeckung mit Schutzplanen, regelmäßiges Kehren der öffentlichen Straße auf das technisch erreichbare Minimum zu reduzieren.
(§22 BImSchG)

*Hinweis: Hinweis Gerüste*
Hinweis Gerüste:

Die Fassade ist zum Zeitpunkt der Leistungserbringung eingerüstet.
Der Auftragnehmer hat alle anderen, für seine Leistungserbringung benötigten Arbeits- und Schutzgerüste eigenverantwortlich zu stellen und zu unterhalten.

*Hinweis: SiGeKo*
Allgemeine Vorbemerkungen bzgl. Sicherheit und Gesundheitsschutz auf der Baustelle:

Die Baustelle wird von einem Sicherheits- und Gesundheitsschutz-Koordinator überwacht, der vom Bauherrn eingesetzt und in sicherheitsrelevanten Belangen Anweisungen erteilen kann. Diesen Anweisungen ist unverzüglich Folge zu leisten.
Das eingesetzte Personal ist von der Betreuung durch den SiGeKo in Kenntnis zu setzen. Seitens des SiGeKo wird eine baubezogene Baustellenverordnung erstellt, welche die grundlegenden Verhaltensweisen auf der Baustelle regelt.
Die Baustellenordnung wird den einzelnen beauftragten Firmen zugesandt. Der Erhalt dieser Baustellenordnung ist dem Auftraggeber zu bestätigen.
Die Baustellenordnung ist als Auftragsbestandteil zu sehen und demnach von allen Ausführungsfirmen zu beachten. Das eingesetzte Personal ist über den Inhalt der Baustellenordnung vom Auftragnehmer nachweislich in Kenntnis zu setzen.
Vom SiGeKo wird weiterhin ein SiGe-Plan zum Bauvorhaben erstellt. Dieser Plan zeigt in Anlehnung an die einzelnen Gewerke oder Gewerkegruppen die eventuell entstehenden Gefährdungen und die gesetzlich geforderten Schutzmaßnahmen zu deren Abwendung. Ebenfalls werden Überschneidungspunkte einzelner Gewerke aufgeführt und hinsichtlich der Vermeidung gegenseitiger Gefährdung dokumentiert. Der SiGe-Plan wird auf der Baustelle ausgehangen und bildet die Grundlage für ein sicheres Arbeiten im Sinne der Baustellenverordnung. Er kann auf Anforderung jedem Auftragnehmer als PDF-Datei zur Verfügung gestellt werden. Die Einhaltung der aufgeführten Schutzmaßnahmen ist Grundlage der Auftragserteilung und zwingend zu beachten.

*Hinweis: Allgemeine Angaben zur Ausführung:*
Allgemeine Angaben zur Ausführung

Es wird ausdrücklich darauf hingewiesen, dass die
Arbeiten unmittelbar neben, auch während der Bauzeit,
dauerhaft genutzten Gebäuden stattfinden. Aus diesem
Grunde ist besondere Rücksichtnahme auf die Belange
der Schule zu nehmen.
Der AN hat sich während der Arbeiten nur in den ihm
durch die Bauleitung zugewiesenen Bereichen
aufzuhalten. Auf dem Grundstück sind Lagerflächen nur auf dem Baufeld vorhanden, die dem AN unentgeltlich für die Ausführungszeit nach Abstimmung mit der
Objektüberwachung des Bauherrn zur Verfügung gestellt
werden.
Dazu findet eine Abstimmung mit dem AG statt.
Im Straßenbereich können keine Lagerflächen zur
Verfügung gestellt werden.
Die Grundstücksfläche darf nur von Firmenfahrzeugen
befahren werden. Private PKW der Mitarbeiter müssen
außerhalb des Baustellenbereichs abgestellt werden.
Es ist davon auszugehen, dass eine Anlieferung und
Lagerung von Baustoffen nur für die jeweilig in
Bearbeitung befindlichen Bauabschnitte erfolgen kann.
Materiallager und Lagerplätze für Abfallcontainer und
Geräte des AN innerhalb der Baustelleneinrichtungsfläche werden von der örtlichen
Bauleitung festlegt und ausgewiesen.
Die Baustelleneinrichtung ist nur auf den im
beigefügten Plan dargestellten Flächen möglich.

Arbeitsvorbereitung

Vor Beginn der Arbeiten hat sich der AN mit den örtlichen Gegebenheiten, Gebäuden, Arbeitsbereichen und Besonderheiten vertraut zu machen.
Arbeiten mit feuergefährlichen Verfahren dürfen nur durchgeführt werden, wenn eine Brandwache vorhanden und der Arbeitsbereich ausreichend mit geeigneten Feuerlöschern ausgestattet ist.
Aufmaße sind vor Ort zu nehmen. Anschlüsse sind vor Ort zu prüfen. Vorhandenen Oberflächen sind auf Unebenheiten zu prüfen.
Die Lage von Bestandswänden und die Höhen von Bestandsdecken sind, wie vor Ort vorhanden in der Ausführung zu übernehmen.
Abweichungen zwischen Angaben im LV und den beigefügten Anlagen zur Situation vor Ort sind mit der örtlichen Bauleitung zu besprechen und daraus ggf. erwachsende Änderungen in der Ausführung abzustimmen.

Zeitliche Beschränkungen

Eine grundsätzliche tägliche Arbeitszeitbegrenzung durch den AG die über den öffentlich rechtlich gesetzten Rahmen hinausgeht liegt nicht vor.

Zusammenwirken mit der Bauleitung

Der Auftragnehmer ist verpflichtet, an gemeinsamen Besprechungen und Baustellenbegehungen mit dem Auftraggeber bzw. Vertretern der Bauleitung teilzunehmen. Hierfür ist ein Zeitaufwand von 1x wöchentlich und jeweils 2 Stunden in die Einheitspreise mit einzukalkulieren.
Von jeder Baubesprechung wird von der AG-Bauleitung ein Protokoll gefertigt. Die Festlegung in diesen Protokollen sind für den AN verbindlich.

Zusammenwirken mit anderen Unternehmen

Können Arbeiten aufgrund fehlender fachlicher Qualifikation oder aufgrund nicht ausreichend vorhandenen Personals nicht selbst ausgeführt werden, sind die einzusetzenden Nachunternehmer schriftlich zu benennen und deren Einsatz durch den AG genehmigen zu lassen.
Der AN verbleibt auch für deren Leistungen in der vertraglich geschuldeten Rechtsverantwortung.

Parallel laufende Arbeiten / Gewerke

Neben den vom AN durchzuführenden Arbeiten finden auf der Baustelle noch andere bauliche Tätigkeiten statt. Die Koordination der Arbeiten erfolgt durch die örtliche Bauleitung des AG.
An Gewerkeschnittstellen ist für einen ungehinderten Bauablauf eine bauablauftechnische Koordination mit den entsprechenden Nachunternehmern zwingend erforderlich. Der AN verpflichtet sich Leistungs- und Zeitüberschneidungen mit anderen Gewerken und daraus ggf. erwachsende Behinderungen in der Arbeitserledigung und/oder Kosten frühzeitig der Bauleitung zum Zwecke einer anordnenden Entscheidung bekanntzugeben.

*Hinweis: Beigefügte Unterlagen*
Beigefügte Unterlagen:

Die folgenden Unterlagen sind der Ausschreibung beigefügt:

Siehe beigefügtes Plan- Anlagenverzeichnis.

### Gewerk 01 Sichtbetonelemente

#### Titel 01.01 horizontales Betonband aus Sichtbetonfertigteilen

**Ausführungsbeschreibung 1 Wandplatte Fertigteil Vollwandplatte WD 160 mm L 5 m H 0,92 m**
*Wandplatte Fertigteil Vollwandplatte WD 160 mm L 5 m H 0,92 m*
Betonfertigteil als horizontales Sichtbetonbandelement

Plattenstärke 160 mm,
mit großflächiger, rückseitiger Einbuchtung zur Gewichtsreduzierung. Umlaufend mit 100mm breitem Rand. Reststärke der Platte 100mm.
Abstand zum Befestigungsgrund aus Stahlbeton ca. 240mm, Zwischenraum gedämmt.
Als vorgehängte Fassade, ohne Scheibenwirkung, nicht geschalte Betonflächen handgeglättet,
geschalte Betonflächen als Sichtbeton, mit besonderen Anforderungen, Klasse SB 3-FT gemäß "Merkblatt Sichtbetonfertigteile", Betonfläche hydrophobieren,
als Stahlbeton, Normalbeton C 30/37 DIN 104-2, natürliche Gesteinskörnung, Expositionsklasse XC4 (Bewehrungskorrosion durch Karbonatisierung, wechselnd nass und trocken), Expositionsklasse XF1 (Frostangriff, mäßige Wassersättigung ohne Taumittel), Feuchtigkeitsklasse WF (Betonkorrosion, feuchte Umgebung),
mit Dreikantleiste gefast, Maße 10/10/14 mm,

Farbe, alle Elemente werden in einem Farbton hergestellt, Auswahl durch den Bauherren nach Auftragsvergabe gemäß Bemusterung, Farbspektrum:
NCS S 1000-N
NCS S 1500-N
NCS S 1002-A50R
NCS S 1502-Y50R
NCS S 1002-R.

Oberfläche, glatt.

Unterer Abschluss waagerecht mit Tropfkante,
oberer Abschluss waagerecht mit 45 Grad Ecke, 4,5/4,5cm,
mit Konsolen und Befestigungselementen gemäß Leistungsposition, Befestigungselemente jeweils als komplettes Bauteil inklusive Schrauben, Dübel und alle für die Funktion erforderlichen Klein- und Montageteile,
inklusive der erforderlichen Bewehrung,
Ausführung gemäß Zeichnung und Statik,

Zeichnungs-Nr
GGH_A_5_AN_A-B_TWP
GGH_A_5_AN_C-D_TWP
GGH_A_5_AN_E-F_TWP
GGH_A_5_AN_G-H_TWP

GGH_A_5_AÜ_A-B
GGH_A_5_AÜ_C-D
GGH_A_5_AÜ_E-F
GGH_A_5_AÜ_G-H

GGH_A_5_DT_230
GGH_A_5_DT_231

Statische Berechnung
IBC 08.5.2026

*Hinweis: Hinweis Abrechnung:*
Hinweis Abrechnung:
Die den einzelnen Positionen zugeordneten, an Gebäudeecken liegenden Elemente weisen teilweise abweichende Längenmaße auf.
Die betreffenden Elemente können zum Preis der Hauptposition abgerechnet werden.
Die Gebäudecken werden jeweils mit einem Standartelement und einem um die Ecke geführten Sonderbauteil mit abgewinkeltem Bauteilende ausgeführt. Die erforderliche Eckausbildung wird gesondert als Zulage vergütet.

**01.01.0010 Bemusterung:**
Bemusterung:
Nach Auftragsvergabe erstellt der Auftragnehmer 5 Handmuster zur Freigabe der Elementfarbe durch den Bauherren.

Bemusterung, Farbspektrum:
NCS S 1000-N
NCS S 1500-N
NCS S 1002-A50R
NCS S 1502-Y50R
NCS S 1002-R.
Menge: 5,000 St

**01.01.0020 P-01 Fassadenelement 500/92**
Fassadenelement wie in der Ausführungsbeschreibung 0001 beschrieben,
Position P-01 gemäß Positionsplanung:

Elementbreite 500cm
Elementhöhe 92cm

Inklusive Bewehrung.

Inklusive folgender Montageelemente:

| 1x | FPA-5-G-8.0-240 (XL) |
| --- | --- |
| 1x | HB-BZ-12-15-35/110-A4 |
| 1x | FPA-5A-G-8.0-240 (L) |
| 1x | HB-BZ-10-10-30/90-A4 |
| 4x | DS-13-16-300 |
| 2x | LD-3.5 |
| 1x | HB-BZ A4 M12 hef 70 |
| 1x | HB-BZ A4 M16 hef 85 |
| 2x | HTA-CE 38/17-D4-100/2, 2 Anker |
| 2x | HS 38/17 M 12 A4-50 |
| 2x | Philipp Transportanker RD 16 (1,59 to βmax=30°) aus Edelstahl |
Menge: 12,000 St

**01.01.0030 P-02 Fassadenelement 500/92**
Fassadenelement wie in der Ausführungsbeschreibung 0001 beschrieben,
Position P-02 gemäß Positionsplanung:

Elementbreite 500cm
Elementhöhe 92cm

Inklusive Bewehrung.

Inklusive folgender Montageelemente:

| 2x | FPA-5A-G-8.0-240 (L) |
| --- | --- |
| 2x | HB-BZ-10-10-30/90-A4 |
| 4x | DS-13-16-300 |
| 2x | LD-3.5 |
| 2x | HB-BZ A4 M16 hef 85 |
| 2x | HTA-CE 38/17-D4-100/2, 2 Anker |
| 2x | HS 38/17 M 12 A4-50 |
| 2x | Philipp Transportanker RD 16 (1,59 to βmax=30°) aus Edelstahl |
Menge: 2,000 St

**01.01.0040 P-03 Fassadenelement 500/92**
Fassadenelement wie in der Ausführungsbeschreibung 0001 beschrieben,
Position P-03 gemäß Positionsplanung:

Elementbreite 500cm
Elementhöhe 92cm

Inklusive Bewehrung.

Inklusive folgender Montageelemente:

| 2x | FPA-5-G-8.0-240 (L) |
| --- | --- |
| 2x | HB-BZ-12-15-35/110-A4 |
| 4x | DS-13-16-300 |
| 2x | HB-BZ A4 M12 hef 70 |
| 2x | Philipp Transportanker RD 16 (1,59 to βmax=30°) aus Edelstahl |
Menge: 64,000 St

**01.01.0050 P-04 Fassadenelement 486,5/92**
Fassadenelement wie in der Ausführungsbeschreibung 0001 beschrieben,
Position P-04 gemäß Positionsplanung:

Elementbreite 486,5cm
Elementhöhe 92cm

Inklusive Bewehrung.

Inklusive folgender Montageelemente:

| 1x | FPA-5-G-8.0-240 (XL) |
| --- | --- |
| 1x | HB-BZ-12-15-35/110-A4 |
| 1x | FPA-5A-G-8.0-240 (L) |
| 1x | HB-BZ-10-10-30/90-A4 |
| 4x | DS-13-16-300 |
| 2x | LD-3.5 |
| 1x | HB-BZ A4 M12 hef 70 |
| 1x | HB-BZ A4 M16 hef 85 |
| 2x | HTA-CE 38/17-D4-100/2, 2 Anker |
| 2x | HS 38/17 M 12 A4-50 |
| 2x | Philipp Transportanker RD 16 (1,59 to βmax=30°) aus Edelstahl |
Menge: 2,000 St

**01.01.0060 P-05 Fassadenelement 486,5/92**
Fassadenelement wie in der Ausführungsbeschreibung 0001 beschrieben,
Position P-05 gemäß Positionsplanung:

Elementbreite 486,5cm
Elementhöhe 92cm

Inklusive Bewehrung.

Inklusive folgender Montageelemente:

| 2x | FPA-5-G-8.0-240 (L) |
| --- | --- |
| 2x | HB-BZ-12-15-35/110-A4 |
| 4x | DS-13-16-300 |
| 2x | HB-BZ A4 M12 hef 70 |
| 2x | Philipp Transportanker RD 16 (1,59 to βmax=30°) aus Edelstahl |
Menge: 16,000 St

**01.01.0070 P-06 Fassadenelement 130/92**
Fassadenelement wie in der Ausführungsbeschreibung 0001 beschrieben,
Position P-06 gemäß Positionsplanung:

Elementbreite 130cm
Elementhöhe 92cm

Inklusive Bewehrung.

Inklusive folgender Montageelemente:

| 2x | FPA-5-G-8.0-240 (L) |
| --- | --- |
| 2x | HB-BZ-12-15-35/110-A4 |
| 4x | DS-13-16-300 |
| 2x | HB-BZ A4 M12 hef 70 |
| 2x | Philipp Transportanker RD 16 (1,59 to βmax=30°) aus Edelstahl |
Menge: 2,000 St

**01.01.0080 P-07 Fassadenelement 159/92**
Fassadenelement wie in der Ausführungsbeschreibung 0001 beschrieben,
Position P-07 gemäß Positionsplanung:

Elementbreite 159cm
Elementhöhe 92cm

Inklusive Bewehrung.

Inklusive folgender Montageelemente:

| 2x | FPA-5-G-8.0-240 (L) |
| --- | --- |
| 2x | HB-BZ-12-15-35/110-A4 |
| 4x | DS-13-16-300 |
| 2x | HB-BZ A4 M12 hef 70 |
| 2x | Philipp Transportanker RD 16 (1,59 to βmax=30°) aus Edelstahl |
Menge: 4,000 St

**01.01.0090 P-08 Fassadenelement 205/92**
Fassadenelement wie in der Ausführungsbeschreibung 0001 beschrieben,
Position P-08 gemäß Positionsplanung:

Elementbreite 205cm
Elementhöhe 92cm

Inklusive Bewehrung.

Inklusive folgender Montageelemente:

| 2x | FPA-5-G-8.0-240 (L) |
| --- | --- |
| 2x | HB-BZ-12-15-35/110-A4 |
| 4x | DS-13-16-300 |
| 2x | HB-BZ A4 M12 hef 70 |
| 2x | Philipp Transportanker RD 16 (1,59 to βmax=30°) aus Edelstahl |
Menge: 2,000 St

**01.01.0100 Vordachelement 200/92/100**
Fassadenelement als Vordach wie in der Ausführungsbeschreibung 0001 beschrieben,
GGH_A_5_DT_231

Elementbreite 200cm
Elementhöhe 92cm
Auskragung 100cm

Inklusive Bewehrung.

Inklusive folgender Montageelemente:

| 2x | FPA-5-G-8.0-240 (L) |
| --- | --- |
| 2x | HB-BZ-12-15-35/110-A4 |
| 4x | DS-13-16-300 |
| 2x | HB-BZ A4 M12 hef 70 |
| 2x | Philipp Transportanker RD 16 (1,59 to βmax=30°) aus Edelstahl |
Menge: 1,000 St

**01.01.0110 Eckausbildung Sonderbauteil als Zulage:**
Eckausbildung Sonderbauteil als Zulage:

für Gebäudeecke 106 Grad,
für Gebäudeecke 105 Grad,
für Gebäudeecke 122 Grad,
für Gebäudeecke 222 Grad,
für Gebäudeecke 236 Grad,
für Gebäudeecke 90 Grad

Ansichtsfläche jeweils 16cm.

Ausführung gemäß Detail GGH_A_5_DR_231
Menge: 16,000 St

**01.01.0120 Aussparung 140/80**
Aussparung, rechteckig, für die bauseitige Dachentwässerung in den zuvor beschriebenen Fassadenelementen, exakt positioniert.

Format: 140x80mm
Menge: 17,000 St

*Hinweis: Hinweis Dämmung / Betonfertigteile*
Die nachfolgend beschriebene Dämmung der Fassaden ist im Zuge der Montage der für die Befestigung der Fassadenelemente benötigten Bauteile auszuführen.
Die Dämmung ist dicht gestoßen an die Einbauteile auszubilden. Ebenso sind alle Randanschlüssel dicht gestoßen auszuführen.
Die Kosten hierfür sind einzukalkulieren und werden nicht gesondert vergütet.

**01.01.0130 Untergrund reinigen Beton**
STLB-Bau 2026-04 033
Reinigen des Untergrundes aus Beton, von grober Verschmutzung, aufgenommene Stoffe sammeln, und auf der Baustelle lagern, Abfall ist nicht gefährlich, nicht schadstoffbelastet.
Menge: 488,000 m2
Leistungsbereich: 033

**01.01.0140 Wärmedämmung hinterlüft.Fassade MW 0,035W/(mK) 2lagig D 180mm**
STLB-Bau 2026-04 038
Wärmedämmung für vorgehängte hinterlüftete Außenwandbekleidung an Außenwand, aus Mineralwolle MW DIN EN 13162, Bemessungswert der Wärmeleitfähigkeit max. 0,035 W/(mK), Nennwert der Wärmeleitfähigkeit max. 0,034 W/(mK), Brandverhaltensklasse DIN EN 13501-1 A1 (nichtbrennbar), 2-lagig, Gesamtdicke 180 mm, mit außenseitiger Kaschierung mit schwarzem Glasvlies, Anwendungsgebiet DIN 4108-10 WAB, Befestigungsuntergrund Normalbeton.
Menge: 488,000 m2
Leistungsbereich: 038

**01.01.0150 Abdichtung in/unter Wand D 40-60cm W4-E Elastomerbahn EPDM**
Abdichtung in oder unter Wänden DIN 18533-1 und DIN 18533-2, Wanddicke über 40 bis 60 cm, Raumnutzungsklasse RN1-E (geringe Anforderung), Wassereinwirkungsklasse W4-E (Spritzwasser und Bodenfeuchte am Wandsockel sowie Kapillarwasser in und unter Wänden), Rissklasse R1-E (gering), Rissüberbrückungsklasse RÜ1-E (geringe Rissüberbrückung bis 0,2 mm), eine Lage Elastomerbahnen, Ethylen-Propylen-Dien-Kautschuk (EPDM) DIN EN 13967 und/oder DIN EN 14909, bitumenverträglich, Anwendungstyp MSB-nQ (Mauersperrbahn, ohne Querkraftübertragung) DIN/TS 20000-202, Dicke 1,2 mm, kleben, als Z-Folie über Öffnungen.
Inklusive reinigen, grundieren und verkleben des Elastomerstreifens an der Stahlbeton Außenwand.
Menge: 466,000 m
Leistungsbereich: 018

**01.01.0160 Abdichtung Bauteilfuge Außenwand Fugendichtstoff PUR B 15-20mm Hinterf**
STLB-Bau 2026-04 034
Abdichtung von Bauteilfugen in Außenwänden, Untergrund 1. Fugenflanke Beton, Untergrund 2. Fugenflanke Beton, mit Fugendichtstoff, Basis Polyurethan, farbig,
Farbton 'gemäß Betonfertigteil
Besonderheit: besandet'

Fugenbreite über 15 bis 20 mm, Verhältnis Fugenbreite zu Dichtstofftiefe 1,5:1, einschl. chemischer Vorreinigung, einschl. Hinterfüllmaterial, PE, nicht wassersaugend/geschlossenzellig.
Menge: 137,000 m
Leistungsbereich: 034

**01.01.0170 Abdichtung Bauteilfuge Außenwand Fugendichtstoff PUR B 15-20mm Hinterf**
STLB-Bau 2026-04 034
Abdichtung von Bauteilfugen in Außenwänden, Untergrund 1. Fugenflanke Beton, Untergrund 2. Fugenflanke Mauerwerk, mit Fugendichtstoff, Basis Polyurethan, farbig,
Farbton 'gemäß Betonfertigteil
Besonderheit: besandet'

Fugenbreite über 15 bis 20 mm, Verhältnis Fugenbreite zu Dichtstofftiefe 1,5:1, einschl. chemischer Vorreinigung, einschl. Hinterfüllmaterial, PE, nicht wassersaugend/geschlossenzellig.
Menge: 699,000 m
Leistungsbereich: 034

#### Titel 01.02 Stundenlohnarbeiten/ Sonstiges -Betonfertigteile

DIN 276-93: 3.300

Freie Nummern: begonnen

Leistungsbereich: 027

**01.02.0180 Baustelle Fertigteile**
Baustelle für sämtliche, für das Gewerk Fertigteil-Fassade, erforderlichen Leistungen einrichten, vorhalten und räumen.
Menge: 1,000 psch
DIN 276-93: 391
DIN 276-81: 3190
DIN 276-06: 391
Freie Nummern: begonnen
Leistungsbereich: 000

**01.02.0190 Hebezeug / Kran**
Die Betonfertigteile müssen im Bereich des späteren Innenhofes abgeladen und dann mittels Mobilkran an die Montageposition gehoben werden.
Die straßenseitige Fassade kann aufgrund des Baumbestandes nicht direkt angefahren werden.
Die Fertigteile müssen über das 2-geschossige Gebäude gehoben werden.
Die Aufstellung des Kranes erfolgt aufgrund der beengten Platzverhältnisse relativ nah am Gebäude. Zur Erreichung des Monatgeortes ist  deshalb ein langer Ausleger erforderlich.
Zur Orientierung siehe Lageplan Baustelleinrichtung. Außerdem wird empfohlen vor Abgabe des Angebotes die Örtlichkeit zu besichtigen. Spätere Nachforderungen aufgrund der Unkenntnis der Örtlichkeit werden nicht akzeptiert.

Fertigteilgewicht: bis ca. 1,5t
Entfernung Kranaufstellfläche zum Montageort max. 45m.
Traufhöhe Gebäude ca. 8,50m

Hinweis: Zur Erzielung der optimalen Aufstellposition muss der Kran vermutlich mehrfach umgesetzt werden.

Kalkulationshinweis: Komplettpreis für die gesamte zur Montage der Fertigteile erforderlichen Logistik inklusive An- Abtransport, Umsetzen und Vorhalten des Kranes während der gesamten eigenen Leistungserbringung.

Kalkulationshinweis: Es ist davon auszugehen, dass für die Montage ein Mobilkran mit einer Tragfähigkeit von 100t eingesetzt werden muss.
Menge: 1,000 psch

**01.02.0200 Werkplanung / Statik / Betonfertigteile**
Werkplanung aller in diesem Titel beschriebenen Bauteile auf der Grundlage der übergebenen Ausführungsplanung des Architekten ca. 6 Wochen nach Beauftragung zur Prüfung und Freigabe vorlegen.
Dem Bauherren ist zur Prüfung der Werkplanung ein Zeitraum von ca. 3 Wochen einzuräumen.
Die Werkplanung ist rechtzeitig, vor der Ausführung auf der Grundlage des eigenverantwortlich zu erstellenden Aufmaßes anzupassen und zu überarbeiten.
Die Kosten hierfür sind einzukalkulieren.

Dem AN wird die Fassadenstatik IBC Ingenieurbau-Consult GmbH zur Verfügung gestellt. Abweichungen hiervon sind durch den Auftragnehmer eigenverantwortlich nachzuweisen und dem Prüfstatiker vorzulegen.

Die vorgehängten Fassadenelemente erhalten keine Zusatzlasten aus der Klinkerfassade. Diese wird separat über Konsolanker abgelastet.
Menge: 1,000 psch
DIN 276-93: 300

**01.02.0210 Dokumentation**
Dokumentation zur VOB-Abnahme

Die Dokumentation zur VOB-Abnahme ist 14 Tage vor dem Abnahmetermin inkl. aller nötigen Unterlagen, Bescheinigungen, Nachweise, Zeichnungen und Dokumentationen in deutscher Sprache abzugeben.
Alle genannten, durch den AN zusammengestellten Unterlagen sind 4-fach in Papierform und auch als Dateien in digitalem Austauschformat (PDF, DWG, DXF) 1-fach als Datenträger (DVD oder USB-Stick) zur Verfügung zu stellen.

Inhalt der Dokumentation:
- Fachunternehmerbescheinigung
- Fachbauleiterbescheinigung
- Errichterbescheinigung
- Konformitätserklärung
- Bautagesberichte
- Prüfzeugnisse / Zulassungen / Herstellerbescheinigungen
- Produktliste / Produktdatenblätter
- Pflegehinweise
- Bedienungs- und Wartungsanleitungen
- Protokolle
- Planunterlagen

Die Dokumentation ist parallel zur Ausführung der Bauleistung zu erstellen und fortzuschreiben. Für fertiggestellte Anlagenteile, die in Nutzung/Betrieb genommen werden können, hat der Auftragnehmer 7 Tage nach Aufforderung durch den Auftraggeber diesen Teil der Dokumentation zu übergeben.
Menge: 1,000 St
DIN 276-93: 300

**01.02.0220 provisorischen Sicherung Niederschläge**
Nach der Fertigstellung der Fertigteilstreifen ist abschnittweise oberseitig auf den Betonelementen eine temporäre Sicherung/ Ableitung des Niederschlagswasser zum Schutz der eingebauten Dämmung anzubringen. Die Entfernung erfolgt dann im Zuge der anschließenden Klinkerarbeiten.

PE- Folie 0,5mm stark, an der aufgehenden Wand verklebt, nach vorne überhängend.

Abrechnung: Meter Fassadenelemente
Menge: 530,000 m

*Hinweis: Hinweis*
Für vor Ausführungsbeginn nicht zu erfassenden
Arbeiten werden die nachfolgenden Nachweisarbeiten
ausgeschrieben.

Die anzunehmenden Stundensätze sind einschl. aller
Zuschläge wie Fahrtkosten, Auslösung,
unternehmerisches Wagnis etc. zu kalkulieren.

Abgerechnet wird der den jeweiligen Anforderungen
einer Arbeit entsprechende Stundensatz - eine evtl.
höhere Qualifikation der Ausführenden kann nicht in
Rechnung gestellt werden.

Alle Arbeiten sind vor Ausführungsbeginn von der
Bauleitung zu genehmigen und sind nach den
einschlägigen DIN-behördlichen und
Herstellervorschriften in der am Tag der Ausführung
gültigen Fassung durchzuführen.

Die Stundenlohnzettel sind binnen 24 Stunden der
Bauleitung zur Unterschrift vorzulegen.

Elektrische Handgeräte, wie sie zur Grundausstattung
eines Bauunternehmers gehören (Säge, Bohrmaschine
etc.) werden nicht gesondert vergütet.

**01.02.0230 Facharbeiter**
Stunden eines Facharbeiters zum späteren Nachweis und
auf besondere Anordnung der Bauleitung.
Menge: 5,000 h
DIN 276-93: 300
Freie Nummern: fast fertig
Leistungsbereich: 027

**01.02.0240 Bauhelfer**
Stunden eines Bauhelfers zum späteren Nachweis und
auf besondere Anordnung der Bauleitung.
Menge: 5,000 h
DIN 276-93: 300
Freie Nummern: fast fertig
Leistungsbereich: 027

### Gewerk 02 Verblendmauerwerk

#### Titel 02.03 Klinkerfassade

*Hinweis: Hinweis Gerüst:*
Hinweis Gerüst:

Zum Zeitpunkt der Leistungserbringung ist das Gebäude bauseits eingerüstet. Eine Teilfläche der Fassade kann aufgrund der räumlichen Enge nicht mittels Gerüst ausgeführt werden. Die Arbeiten hier müssen mit einer geeigneten Arbeitsbühne erfolgen. Die Kosten der Arbeitsbühne werden separat vergütet.

**02.03.0250 Kerndämmung Mineralwolle 2lagig 0,035W/(mK) D 180mm WZ**
STLB-Bau 2026-04 012
Kerndämmung für 2-schalige Außenwand, aus Mineralwolle MW DIN EN 13162, 2-lagig, versetzt gestoßen, einseitig kaschiert mit Glasvlies, Bemessungswert der Wärmeleitfähigkeit max. 0,035 W/(mK), Nennwert der Wärmeleitfähigkeit max. 0,034 W/(mK), Baustoffklasse DIN 4102-1 B1 (schwerentflammbar), Gesamtdicke 180 mm, Anwendungsgebiet DIN 4108-10 WZ, auf vorh. Dübelanker.
Menge: 835,000 m2
Leistungsbereich: 012

**02.03.0260 Klinker-Verblendmauerwerk**
Herstellen von Klinker-Verblendmauerwerk als Außenschale von zweischaligem Mauerwerk mit Luftschicht.
Schalenabstand 24 cm, Verblendschalendicke 11,5 cm, Dicke der Wärmedämmung 18 cm.
Mauerwerksverband: Wilder Verband. Verwendung von Mauerwerk-Mörtel der Gruppe IIa nach DIN 1053 als Werktrockenmörtel, inklusive Verfugung, Verfugung frisch in frisch, vollfugig gemauert, überquellender Mörtel ist abzustreichen, Fehlstellen sind aufzufüllen, nach kurzer Ansteifungszeit ist der noch verformbare Mörtel mit einem Fugholz zu verstreichen, der Verstrich ist bei gleichem Aussteifungsgrad des Mörtels durchzuführen.
Fuge ca. 5mm hinter der Sichtfläche zurückgesetzt. Mörtel abgestimmt auf das Saugverhalten der Steine.
Klinkersteinformat  verbindlich festgeschrieben:
Klinkerformat: 240x115x71
Wasserstrichziegel.

Die Auswahl des konkreten Klinkersteins (Farbe, Oberfläche, Hersteller) obliegt ausschließlich dem Auftraggeber. Der ausgewählte Stein wird dem Auftragnehmer vor Ausführungsbeginn schriftlich benannt.
Der Auftragnehmer darf keinen eigenen Stein vorschlagen oder beschaffen, ohne schriftliche Zustimmung des Auftraggebers.
Kalkulationsgrundlage Klinkersteinpreis:
Der Auftragnehmer hat seiner Kalkulation für die Klinkerverblendsteine einen Einkaufspreis von EUR 1.250€ / 1.000 Stück (netto, frei Baustelle) als verbindlichen Kalkulationswert zugrunde zu legen. Dieser Kalkulationswert ist für alle Bieter einheitlich, um die Vergleichbarkeit der Angebote sicherzustellen.
Der Materialanteil für die Klinkerverblendsteine ist in der Urkalkulation des Auftragnehmers gesondert und nachvollziehbar auszuweisen.
Preisanpassungsklausel bei Steinwahl durch den Auftraggeber:
Weicht der tatsächliche Einkaufspreis des vom Auftraggeber ausgewählten Klinkersteins vom kalkulierten Preis (EUR 1.250€ / 1.000 Stück) ab, wird die Einheitspreisposition auf Grundlage der Urkalkulation des Auftragnehmers entsprechend angepasst.
Grundsätze der Preisanpassung:
Maßgeblich ist der nachgewiesene Netto-Einkaufspreis des Steins (Nachweis durch Lieferantenrechnung oder schriftliches Preisangebot des Herstellers/Händlers).
Ausschließlich der Materialanteil „Klinkersteine“ des Einheitspreises wird angepasst. Alle übrigen Kalkulationsbestandteile (Lohnkosten, Geräte, Gemeinkosten, Wagnis und Gewinn) bleiben unverändert.
Die Anpassung erfolgt auf Basis der vom Auftragnehmer in der Urkalkulation ausgewiesenen Steinmenge je m2 und des Preisdifferenzbetrages je 1.000 Stück.
Ein Anspruch auf Preisanpassung besteht nur dann, wenn der Auftraggeber den Stein nach Auftragserteilung benennt und der tatsächliche Einkaufspreis vom kalkulierten Preis abweicht. Ist der Einkaufspreis günstiger, wird der Einheitspreis entsprechend reduziert.

Reinigung: Während der Aufmauerung ist größte Sorgfalt erforderlich, wird eine Reinigung notwendig, so muß mit Stahlbürste und Wasser abgewaschen werden.
Salzsäure darf nicht verwendet werden.
Verschmutzung durch Betonarbeiten etc. müssen durch Steinauswechseln beseitigt werden.
Während des Vermauerns und Verfugens ist für witterungsgerechte Behandlung des Sichtmauerwerks zu sorgen.

Ein evtl. notwendiges zuschneiden der Steine ist mit dem Einheitspreis abgegolten.

Ausführung im "Wilden Verband":
Maximal 5 Läufer hintereinander,
Stoßfugen grundsätzlich versetzt zueinander,
Treppenbildung ist zu vermeiden maximal 5 bis 6 Stufen.

Klinker sorgfältig abladen, bodenfrei lagern sowie vor
Schmutz und Witterungseinflüssen schützen.
Paletten sind abwechselnd zu sortieren.
Teilstücke von Klinkern, z.B. für den notwendigen
Verbandsausgleich sind mittels Steinsäge zu schneiden!
Gerüste sind sauber zu halten
Das Mauerwerk ist bei Arbeistunterbrechungen abzudecken.
Menge: 835,000 m2

**02.03.0270 Fensterleibungen/ Elementanschlüsse**
Fensterleibungen/ Elementanschlüsse bestehend aus:

- Zuschnitt der Mauerziegel in der Fassade und der Leibung
- Dämmstoffstreifen zwischen den bauseitigen Montageelementen der Fensteranlagen und dem Leibungsklinker

Leibungstiefe bis ca. 30cm

Ausführung gemäß Detail:
GGH_A_5_DT_242,
Wandpfeiler Verblendmauerwerk
Menge: 525,000 m

**02.03.0280 Ecken Formsteine Aussenecke**
Ausbildung der Fassadenecken, Aussenecken in verschiedenen Winkeln, mit Formsteinen passend zum gewählten Verblendmauerwerk.
Abrechnung = Stück Formstein
Menge: 260,000 St

**02.03.0290 Ecken Formsteine Innenecke**
Ausbildung der Fassadenecken, Innenecke in verschiedenen Winkeln, als geschnittener Klinker.
Abrechnung = Stück Klinker
Menge: 370,000 St

**02.03.0300 Abdichtung Bauteilfuge Außenwand Fugendichtstoff PUR B 10-15mm**
STLB-Bau 2026-04 034
Abdichtung von Bauteilfugen in Außenwänden, Untergrund 1. Fugenflanke Mauerwerk, Untergrund 2. Fugenflanke Mauerwerk, mit Fugendichtstoff, Basis Polyurethan, farbig,
Farbton 'passend zum gewählten Klinker, Besonderheit: besandet
Besonderheit:  mäandrierend gemäß Fugenverlauf'

Fugenbreite über 10 bis 15 mm, Verhältnis Fugenbreite zu Dichtstofftiefe 1,5:1, einschl. chemischer Vorreinigung, einschl. Hinterfüllmaterial, PE, nicht wassersaugend/geschlossenzellig.
Menge: 90,000 m
Leistungsbereich: 034

**02.03.0310 Abdichtung Bauteilfuge Außenwand Fugendichtstoff PUR B 10-15mm Hinterf**
STLB-Bau 2026-04 034
Abdichtung von Bauteilfugen in Außenwänden, Untergrund 1. Fugenflanke Mauerwerk, Untergrund 2. Fugenflanke Metall, mit Fugendichtstoff, Basis Polyurethan, farbig,
Farbton 'passend zum gewählten Klinker, Besonderheit: besandet'

Fugenbreite über 10 bis 15 mm, Verhältnis Fugenbreite zu Dichtstofftiefe 1,5:1, einschl. chemischer Vorreinigung, einschl. Hinterfüllmaterial, PE, nicht wassersaugend/geschlossenzellig.
Menge: 525,000 m
Leistungsbereich: 034

*Hinweis: Hinweis Fabrikate:*
Hinweis Fabrikate:
Die Ausschreibung beruht auf der beigefügten Fassadenstatik IBC vom 08.05.2016. In der Statik sind die Nachweise zur Eignung der Dübelanker und Auflagerkonsolen enthalten. Die nachfolgenden Leistungspositionen beziehen sich auf diese nachgewiesenen Fabrikate. Dem AN ist es freigestellt hiervon abweichende Fabrikate zu verwenden. In diesem Fall erstellt der AN die dafür erforderlichen statischen Nachweise zu seinen Lasten.

**02.03.0320 Dübelanker Stahl niro eindübeln Schalenabst. 240mm**
STLB-Bau 2026-04 012
Dübelanker gemäß bauaufsichtlicher Zulassung, aus nichtrostendem Stahl, Einbau in Außenwand, beim Aufmauern in vorh. Bauteil aus Beton eindübeln, Schalenabstand 240 mm,
Hersteller und Typ 'Halfen
LSA_DW+375/4'
.
Menge: 7344,000 St
Leistungsbereich: 012

*Hinweis: Konsolanker Regelbereich*
Hinweis Konsolanker Regelbereich

Die Regelbereiche sind in der Statik als Position MW-01 behandelt.
Die Auflagerbauteile sind in der Einheit STÜCK beschrieben.

**02.03.0330 Mauerwerksabfangung Einzelkonsolanker Stahl niro Laststufe 4kN**
STLB-Bau 2026-04 012
Mauerwerksabfangung als Einzelkonsolanker mit bauaufsichtlich zugelassenem Tragankerkopf, aus nichtrostendem Stahl,
Auflasthöhe '3' m,
Laststufe 4 kN,
Ankerabstand '0,5' m,
Einbau in Außenwand, beim Aufmauern in vorh. Bauteil aus Beton eindübeln, Höhe über Gelände bis 12 m, Schalenabstand 240 mm,
Hersteller und Typ 'Halfen HK5-P
mit HB_BZ A4 M12 hef 50'
.
Menge: 475,000 St
Leistungsbereich: 012

*Hinweis: Konsolanker/ Auflagerwinkel Eckbereich:*
Hinweis Konsolanker Eckbereich:

In den Eckbereichen sind aufgrund der erhöhten Lasten andere Konsolanker geplant.
Die Eckbereiche sind in der Statik als Position MW-02 behandelt.

Für jede Ecke sind 2 Stück Auflager Winkel mit jeweils 2 Stück Einzelkonsolankern erforderlich.
Die Auflagerwinkel sind jeweils 200cm lang. Siehe auch Statik Seite 193.

Die Auflagerbauteile sind in der Einheit STÜCK beschrieben.

**02.03.0340 Mauerwerksabfangung Winkelkonsolanker Stahl niro Laststufe 4kN**
STLB-Bau 2026-04 012
Mauerwerksabfangung als Winkelkonsolanker mit bauaufsichtlich zugelassenem Tragankerkopf, aus nichtrostendem Stahl,
Auflasthöhe '3' m,

Länge Einzelabfangung '2' m,
Laststufe 4 kN, Einbau in Außenwand, beim Aufmauern in vorh. Bauteil aus Beton eindübeln, Höhe über Gelände bis 12 m, Schalenabstand 240 mm,
Hersteller und Typ 'Halfen MK6-K-N-3-330-8,0-2000-2R
mit HB_BZ A4 M12 hef 70'
.
Menge: 16,000 St
Leistungsbereich: 012

*Hinweis: Sockel*
Sockel
Ausführung gemäß Detail
GGH_A_5_DT_401

**02.03.0350 Bodenplatte spachteln, b=60cm**
Oberfläche der Betonbodenplatte reinigen und mit Zementspachtel ausgleichen, geeignet als Untergrund der nachfolgend beschriebenen Abdichtungsbahnen.
Streifenförmig, Streifenbreite ca. 35cm
Menge: 79,000 m2

**02.03.0360 Perimeterdämmung Sockel W4-E PS-Hartschaum XPS 0,040W/(mK) D 180mm**
STLB-Bau 2026-04 013
Perimeterdämmung an Sockel, Wassereinwirkungsklasse W4-E (Spritzwasser und Bodenfeuchte am Wandsockel sowie Kapillarwasser in und unter Wänden), aus Polystyrol-Hartschaum XPS DIN EN 13164, Bemessungswert der Wärmeleitfähigkeit max. 0,040 W/(mK), Nennwert der Wärmeleitfähigkeit max. 0,039 W/(mK), Dicke 180 mm, Anwendungsgebiet DIN 4108-10 PW, mit Klebe- und Dichtungsmasse auf Bitumenbasis (2-Komponentenkleber) befestigen.
Menge: 73,000 m2
Leistungsbereich: 013

**02.03.0370 Schalenfuge Mörtel**
Schalenfuge zwischen der Perimeterdämmung und dem Ziegelmauerwerk vollständig mit wasserabweisendem Mörtel während der Erstellung der Klinkerschale auffüllen.
Fugenbreite ca. 6cm
Menge: 52,000 m2

**02.03.0380 Kehle**
Ausbildung einer Hohlkehle aus Mauermörtel zwischen Bodenplatte und aufgehender Wand.
Menge: 132,000 m

**02.03.0390 Untergrund reinigen Beton**
STLB-Bau 2026-04 033
Reinigen des Untergrundes aus Beton, von grober Verschmutzung, aufgenommene Stoffe sammeln, und auf der Baustelle lagern, Abfall ist nicht gefährlich, nicht schadstoffbelastet.
Menge: 119,000 m2
Leistungsbereich: 033

**02.03.0400 Grundierung Bitumenemulsion Außenwand**
STLB-Bau 2026-04 018
Grundierung für flüssig aufzubringende Abdichtungen, aus Bitumenemulsion, auf Außenwand, Untergrund Beton.
Menge: 119,000 m2
Leistungsbereich: 018

**02.03.0410 Abdichtung Wand W1.2-E PMBC D 3mm 2-schichtig Spachtelverf**
STLB-Bau 2026-04 018
Abdichtung erdberührter Wände DIN 18533-1 und DIN 18533-3, Raumnutzungsklasse RN2-E (übliche Anforderung), Wassereinwirkungsklasse W1.2-E (Bodenfeuchte und nichtdrückendes Wasser bei Bodenplatten und erdberührten Wänden mit Dränung), Rissklasse R1-E (gering), Rissüberbrückungsklasse RÜ1-E (geringe Rissüberbrückung bis 0,2 mm),
mit kunststoffmodifizierter Bitumen-Dickbeschichtung (PMBC), Trockenschichtdicke mind. 3 mm, 2-schichtig, im Spachtelverfahren aufbringen, Untergrund Beton.
Menge: 119,000 m2
Leistungsbereich: 018

**02.03.0420 Ausgleichs-Kimmschicht Wandfuß Mörtel H bis 5cm D 11,5cm**
Ausgleichsschicht/Kimmschicht am Wandfuß aus Mörtel, Höhe der Ausgleichsschicht bis 5 cm, Mauerwerksdicke 11,5 cm.
Inklusive 2 Lagen Klinkersteine im Dünnformat als Wandsockel.
Menge: 132,000 m
Leistungsbereich: 012

**02.03.0430 Abdichtung in/unter Wand D bis 15cm W4-E Bitumen-Dachdichtungsbahn**
STLB-Bau 2026-04 018
Abdichtung in oder unter Wänden DIN 18533-1 und DIN 18533-2, Wanddicke bis 15 cm, Raumnutzungsklasse RN1-E (geringe Anforderung), Wassereinwirkungsklasse W4-E (Spritzwasser und Bodenfeuchte am Wandsockel sowie Kapillarwasser in und unter Wänden), Rissklasse R1-E (gering), Rissüberbrückungsklasse RÜ1-E (geringe Rissüberbrückung bis 0,2 mm),
eine Lage Bitumen-Dachdichtungsbahnen PV 200 DD mit Polyestervlieseinlage 200/250 g/m2, Anwendungstyp MSB-nQ (Mauersperrbahn, ohne Querkraftübertragung) DIN/TS 20000-202, lose verlegen.
Menge: 132,000 m
Leistungsbereich: 018

**02.03.0440 Abdichtung in/unter Wand D 15-25cm W4-E Bitumendachbahn R500**
STLB-Bau 2026-04 018
Abdichtung in oder unter Wänden DIN 18533-1 und DIN 18533-2, Wanddicke über 15 bis 25 cm, Verbreiterung 15 cm, einseitig, Raumnutzungsklasse RN1-E (geringe Anforderung), Wassereinwirkungsklasse W4-E (Spritzwasser und Bodenfeuchte am Wandsockel sowie Kapillarwasser in und unter Wänden), Rissklasse R1-E (gering), Rissüberbrückungsklasse RÜ1-E (geringe Rissüberbrückung bis 0,2 mm),
eine Lage Bitumendachbahnen R 500 mit Rohfilzeinlage, Anwendungstyp MSB-nQ (Mauersperrbahn, ohne Querkraftübertragung) DIN/TS 20000-202, im Gieß- und Einwalzverfahren aufbringen.
Menge: 132,000 m
Leistungsbereich: 018

**02.03.0450 Abdichtung in/unter Wand D 40-60cm W4-E Elastomerbahn EPDM-BV**
Abdichtung in oder unter Wänden DIN 18533-1 und DIN 18533-2, Wanddicke über 40 bis 60 cm, Raumnutzungsklasse RN1-E (geringe Anforderung), Wassereinwirkungsklasse W4-E (Spritzwasser und Bodenfeuchte am Wandsockel sowie Kapillarwasser in und unter Wänden), Rissklasse R1-E (gering), Rissüberbrückungsklasse RÜ1-E (geringe Rissüberbrückung bis 0,2 mm),
eine Lage Elastomerbahnen, Ethylen-Propylen-Dien-Kautschuk (EPDM) DIN EN 13967 und/oder DIN EN 14909, bitumenverträglich, Anwendungstyp MSB-nQ (Mauersperrbahn, ohne Querkraftübertragung) DIN/TS 20000-202, Dicke 1,2 mm, kleben.

Inklusive reinigen, grundieren und verkleben des Elastomerstreifens an der Stahlbeton Außenwand.
Menge: 264,000 m
Leistungsbereich: 018

**02.03.0460 Entwässerungsöffnungen 10/10mm**
Anlegen der Entwässerungsöffnungen in der unteren Steinreihe, Aussparung in der Lagerfuge, 10x10mm, 1 Stück je Meter Fassadenabwicklung.
Menge: 257,000 m

**02.03.0470 Öffnungen Klinkermauerwerk**
Öffnungen, rechteckig, bis 15x15cm, im Klinkermauerwerk anlegen durch passgenauen Zuschnitt der Steine.
Nach dem bauseitigen Einbau der durchdringenden Bauteile wie z.B. Entwässerungsleitungen sind die Anschlussfugen dauerelastisch zu verschließen.

Ausführung gemäß Detail:
GGH_A_3_DT_243
Menge: 25,000 St

#### Titel 02.04 Stundenlohnarbeiten/ Sonstiges -Klinkerarbeiten

DIN 276-93: 3.300

Freie Nummern: begonnen

Leistungsbereich: 027

**02.04.0480 Baustelle, Klinker**
Baustelle für sämtliche, für das Gewerk Klinkerarbeiten erforderlichen, Leistungen einrichten, vorhalten und räumen.
Menge: 1,000 psch
DIN 276-93: 391
DIN 276-81: 3190
DIN 276-06: 391
Freie Nummern: begonnen
Leistungsbereich: 000

**02.04.0490 Bemusterung Fugen:**
Bemusterung Fugen:
Die Farbe des Mauermörtels/ Fugenfarbe ist durch Vorlage von Musterplatten abzustimmen und durch den Bauherren zur Ausführung freizugeben.
Farbton aus der Farbpalette perlweiß, beigeweiß, beige, sandhell, grauweiß, graubeige.
Menge: 5,000 St

**02.04.0500 Musterfläche Klinker**
Herstellung einer Musterfläche auf dem Baufeld zur Bemusterung und Freigabe durch den Bauherren.
Größe ca. 1m2.
Inklusive der Tragkonstruktion, Klinkersteinen und Verfugung.
Menge: 1,000 St

**02.04.0510 Aufbauen fahrbare Arbeitsbühne**
Anlieferung und Aufbauen fahrbare Arbeitsbühne DIN EN 1004-1, geeignet für die in diesem Leistungsverzeichnis beschriebene Klinkerarbeiten.
Menge: 2,000 St
Leistungsbereich: 001

**02.04.0520 Gebrauchsüberlassung fahrbare Arbeitsbühne**
Gebrauchsüberlassung für fahrbare Arbeitsbühne DIN EN 1004-1,
Positionsmenge = Produkt aus '2' (Gebrauchsüberlassungsmenge)

mal '24' (Gebrauchsüberlassungsdauer)
Menge: 48,000 StWo
Leistungsbereich: 001

**02.04.0530 Abbauen fahrbare Arbeitsbühne**
Abbauen und Abtransportieren fahrbare Arbeitsbühne DIN EN 1004-1, geeignet für die in diesem Leistungsverzeichnis beschriebene Klinkerarbeiten.
Menge: 2,000 St
Leistungsbereich: 001

**02.04.0540 Werkplanung / Statik / Klinkerfassade**
Werkplanung aller in diesem Titel beschriebenen Bauteile auf der Grundlage der übergebenen Ausführungsplanung des Architekten ca. 6 Wochen nach Beauftragung zur Prüfung und Freigabe vorlegen.
Dem Bauherren ist zur Prüfung der Werkplanung ein Zeitraum von ca. 3 Wochen einzuräumen.
Die Werkplanung ist rechtzeitig, vor der Ausführung auf der Grundlage des eigenverantwortlich zu erstellenden Aufmaßes anzupassen und zu überarbeiten.
Die Kosten hierfür sind einzukalkulieren.

Dem AN wird die Fassadenstatik IBC Ingenieurbau-Consult GmbH zur Verfügung gestellt. Abweichungen hiervon sind durch den Auftragnehmer eigenverantwortlich nachzuweisen und dem Prüfstatiker vorzulegen.
Menge: 1,000 psch
DIN 276-93: 300

**02.04.0550 Dokumentation**
Dokumentation zur VOB-Abnahme

Die Dokumentation zur VOB-Abnahme ist 14 Tage vor dem Abnahmetermin inkl. aller nötigen Unterlagen, Bescheinigungen, Nachweise, Zeichnungen und Dokumentationen in deutscher Sprache abzugeben.
Alle genannten, durch den AN zusammengestellten Unterlagen sind 4-fach in Papierform und auch als Dateien in digitalem Austauschformat (PDF, DWG, DXF) 1-fach als Datenträger (DVD oder USB-Stick) zur Verfügung zu stellen.

Inhalt der Dokumentation:
- Fachunternehmerbescheinigung
- Fachbauleiterbescheinigung
- Errichterbescheinigung
- Konformitätserklärung
- Bautagesberichte
- Prüfzeugnisse / Zulassungen / Herstellerbescheinigungen
- Produktliste / Produktdatenblätter
- Pflegehinweise
- Bedienungs- und Wartungsanleitungen
- Protokolle
- Planunterlagen

Die Dokumentation ist parallel zur Ausführung der Bauleistung zu erstellen und fortzuschreiben. Für fertiggestellte Anlagenteile, die in Nutzung/Betrieb genommen werden können, hat der Auftragnehmer 7 Tage nach Aufforderung durch den Auftraggeber diesen Teil der Dokumentation zu übergeben.
Menge: 1,000 St
DIN 276-93: 300

*Hinweis: Hinweis*
Für vor Ausführungsbeginn nicht zu erfassenden
Arbeiten werden die nachfolgenden Nachweisarbeiten
ausgeschrieben.

Die anzunehmenden Stundensätze sind einschl. aller
Zuschläge wie Fahrtkosten, Auslösung,
unternehmerisches Wagnis etc. zu kalkulieren.

Abgerechnet wird der den jeweiligen Anforderungen
einer Arbeit entsprechende Stundensatz - eine evtl.
höhere Qualifikation der Ausführenden kann nicht in
Rechnung gestellt werden.

Alle Arbeiten sind vor Ausführungsbeginn von der
Bauleitung zu genehmigen und sind nach den
einschlägigen DIN-behördlichen und
Herstellervorschriften in der am Tag der Ausführung
gültigen Fassung durchzuführen.

Die Stundenlohnzettel sind binnen 24 Stunden der
Bauleitung zur Unterschrift vorzulegen.

Elektrische Handgeräte, wie sie zur Grundausstattung
eines Bauunternehmers gehören (Säge, Bohrmaschine
etc.) werden nicht gesondert vergütet.

**02.04.0560 Facharbeiter**
Stunden eines Facharbeiters zum späteren Nachweis und
auf besondere Anordnung der Bauleitung.
Menge: 5,000 h
DIN 276-93: 300
Freie Nummern: fast fertig
Leistungsbereich: 027

**02.04.0570 Bauhelfer**
Stunden eines Bauhelfers zum späteren Nachweis und
auf besondere Anordnung der Bauleitung.
Menge: 5,000 h
DIN 276-93: 300
Freie Nummern: fast fertig
Leistungsbereich: 027
